# Barrera levadiza, BL 227 EVO de Automatic Systems - Barreras de parking de Automatic Systems

- Propiedad del archivo: CONSTRUNARIO
- Formato: FIEBDC-3/2012
- Programa: Construnario Versión 3.51
- Fecha de los precios: 05/09/2024
- Divisa: EUR

**AUS_BL227EVO** u Barrera levadiza, BL 227 EVO de Automatic Systems - Barreras de parking de Automatic Systems
Barrera levadiza, BL 227 EVO de Automatic Systems Alimentación eléctrica Monofásica 230 V CA, 50/60 Hz + Tierra. (1) Potencia consumida EN MOVIMIENTO EN REPOSO SIN ELEVACIÓN AUTOMÁTICA EN REPOSO CON ELEVACIÓN AUTOMÁTICA 450 W máx. 10 W 28 W Motor Trifásico 230 V/250 W Paso libre (L) De 2 a 6 m Tiempo de maniobra Ajustable entre 1,5 y 3,5 segundos, según 3 perfiles diferentes: • Estándar (2) • Intermedio (3) • Máximo (4) (Permite el paso de 1500 vehículos/h) Temperatura ambiente de uso Entre -10 °C y +60 °C (Sin opción de calefacción) Humedad relativa ambiente 95 % máx., sin condensación Cantidad media de ciclos entre averías 10 000 000 de ciclos respetando las recomendaciones de mantenimiento Peso 70 kg (sin pluma) Pluma: 15 kg máx. Índice de protección IP44 Conforme a las normas europeas (1) No conectar a una red aislada de la tierra o a una red de distribución industrial conectada a tierra con una impedancia elevada. (2) Velocidad estándar – Fuerza de impacto conforme la norma EN 12453. (3) Velocidad intermedia - Fuerza de impacto conforme la norma EN 12453 agregando una protección de espuma bajo la barra. (4) Velocidad máxima – El instalador debe asegurarse que la instalación se ajusta a la norma, por ejemplo con el funcionamiento “Hombre muerto” La barrera levadiza BL 227 EVO, que sustituirá a la BL 227 en 2024, se basa en la tecnología de las barreras para autopistas. Está diseñada para una amplia gama de aplicaciones que requieren una perfecta adaptación a todo tipo de tráfico y control de accesos, combinada con una gran fiabilidad y robustez. Dispone de una amplia gama de opciones y accesorios para adaptar la BL 227 EVO a sus necesidades. Características : Altamente fiable y robusto Maneja periodos de gran afluencia de 8 a 15 vehículos por minuto Modular hasta 6 metros Amplia gama de opciones y accesorios Pictograma de funciones integrado en la cubierta (opcional) Elevación automática en caso de corte de corriente (opcional) Fácil de instalar Accesibilidad inigualable para un mantenimiento rápido y sencillo
