# Barrera de parking con pluma semi reforzada (max.4m), BL 244 de Automatic Systems - Barreras de parking de Automatic Systems

- Propiedad del archivo: CONSTRUNARIO
- Formato: FIEBDC-3/2012
- Programa: Construnario Versión 3.51
- Fecha de los precios: 05/09/2024
- Divisa: EUR

**AUS_BL244** u Barrera de parking con pluma semi reforzada (max.4m), BL 244 de Automatic Systems - Barreras de parking de Automatic Systems
Barrera de parking con pluma semi reforzada (max.4m), BL 244 de Automatic Systems Alimentación eléctrica Monofásica 230 V CA - 50/60 Hz + Tierra Nota: no conectar a una red aislada de la tierra o a una red de distribución industrial conectada a tierra con una impedancia elevada Potencia consumida En movimiento: 450 W En reposo: 44 W (Según la opción) Motor Trifásico 230 V/250 W Paso libre (L) 2 a 4 m Tiempo de maniobra Regulable entre 1,2 y 3 s (Permite el paso de 1500 vehículos/h) Tª ambiente de funcionamiento Entre -25 y +60 °C Humedad relativa 95% máx., sin condensación Media de ciclos entre averías Promedio de 5 000 000 ciclos entre averías, respetando el mantenimiento recomendado Peso 100 kg (sin pluma) - Pluma: 15 kg máx. IP 54 Conforme a las normas europea Las barreras ParkPlus 244 se han diseñado con una pluma semi reforzada en aluminium que permite una mejor protección de su aparcamiento. Con ParkPlus 244, puede: Reforzar la seguridad del sitio Ofrecer acceso en forma de esclusa Elegir la apertura automática de la barrera en caso de corte de alimentación Adaptar la barrera para todos los sistemas de control de acceso VENTAJAS Gestión de altos flujos a la entrada y a la salida Generación de ingresos Portador de marca Fácil integración Fácil de instalar y bajo coste de mantenimiento APLICACIONES Aparcamientos Hospitales Centros comerciales Aeropuertos Hoteles
