# Barrera levadiza, BL 229 de Automatic Systems. Uso intensivo - Barreras de corto y medio alcance de Automatic Systems

- Propiedad del archivo: CONSTRUNARIO
- Formato: FIEBDC-3/2012
- Programa: Construnario Versión 3.51
- Fecha de los precios: 05/09/2024
- Divisa: EUR

**AUS_BL229** u Barrera levadiza, BL 229 de Automatic Systems. Uso intensivo - Barreras de corto y medio alcance de Automatic Systems
Barrera levadiza, BL 229 de Automatic Systems. Uso intensivo Alimentación eléctrica Monofásica 230 VCA, 50/60 Hz + tierra. (1) Consumo 335 W (a velocidad máxima sin equipos opcionales) Motor Asíncrono trifásico de 250 W Reductor de velocidad de tornillo sin fin, lubricado de por vida Tipo de pluma Pluma redonda, Ø84. Tempo de apertura y cierre Ajustable entre 1,2 et 4 segundos, según 3 perfiles diferentes: • Estándar (2) • Intermedio (3) • Máximo (4) Temperatura ambiente de funcionamiento Entre -20 y +50°C (sin calentamiento opcional) Humedad relativa ambiente máx. 95%, sin condensación. Paso libre (L) De 2 a 6 m (5) MCBF (número medio de ciclos entre averías) 10.000.000 de ciclos, respetando el mantenimiento recomendado Peso 83 kg (sin pluma) Índice de protección IP44 Nivel sonoro <70db(A) (6) Conforme a las normas europeas La barrera levadiza BL 229 es una barrera universal: sus elevadas prestaciones y su gran fiabilidad le permiten responder a un amplio abanico de aplicaciones como la gestión del tráfico, áreas de estacionamiento, emplazamientos industriales, etc. e incluso autopistas de peaje (para su versión «rápida»).
