# Barrera de largo alcance, BL45A de Automatic Systems. Max. 12m. Bloqueo automático. Pie giratorio - Barreras de largo alcance de Automatic Systems

- Propiedad del archivo: CONSTRUNARIO
- Formato: FIEBDC-3/2012
- Programa: Construnario Versión 3.51
- Fecha de los precios: 05/09/2024
- Divisa: EUR

**AUS_BL45** u Barrera de largo alcance, BL45A de Automatic Systems. Max. 12m. Bloqueo automático. Pie giratorio - Barreras de largo alcance de Automatic Systems
Barrera de largo alcance, BL45A de Automatic Systems. Max. 12m. Bloqueo automático. Pie giratorio Alimentación eléctrica Monofásico de 230 VCA, 50/60 Hz. (1) Consumo nominal 450 W Motor Asíncrono trifásico de 250 W Reductor de velocidad Reversible, con par cónico, de factor de servicio 1,2 Longitud útil de la pluma (L) Modelo BL 45A Pluma redonda y de aluminio, de una longitud de 6 a 12 m por múltiple de 1 m, compuesta por 2 ó 3 segmentos encajados, con un diámetro de 100 - 90 - 84 mm y que puede ser tirada por cables de acero galvanizado según su longitud o sus opciones Modelo BL 45F Pluma rectangular de 145 x 85 mm de fibra de vidrio compuesta por 2 segmentos de una longitud de entre 6 y 10 m por múltiple de 1 m Perfecto funcionamiento con vientos de hasta 120 km/h. Temperatura ambiente de uso Entre -20 y +60 °C (sin calentamiento opcional) Humedad relativa ambiente 95%, sin condensación Tiempo de apertura/cierre mínimo 3,5 a 8 seg. Peso neto (sin pluma) 250 kg MCBF (número medio de ciclos entre averías) 5.000.000 de ciclos, respetando el mantenimiento recomendado Índice de protección IP44 Conforme a las normas europeas. (1) No conecte a una red flotante o en una red de distribución industrial conectada a tierra a través de alta impedancia Las barreras BL 45A/F son el resultado de la tecnología de la gama de barreras BL 4x y asociada a accesorios recomendados por el centro francés de estudio de túneles (CETU). Las barreras BL 45A/F se adaptan particularmente a la protección de carreteras generales como puentes, túneles, pasos a nivel, puertos de montaña…
