# Barrera de largo alcance, BL52 de Automatic Systems. Max. 1am - Barreras de largo alcance de Automatic Systems

- Propiedad del archivo: CONSTRUNARIO
- Formato: FIEBDC-3/2012
- Programa: Construnario Versión 3.51
- Fecha de los precios: 05/09/2024
- Divisa: EUR

**AUS_BL52** u Barrera de largo alcance, BL52 de Automatic Systems. Max. 1am - Barreras de largo alcance de Automatic Systems
Barrera de largo alcance, BL52 de Automatic Systems. Max. 1am Suministro eléctrico Monofásico de 230 VCA, 50/60 Hz. (1) Consumo nominal 350 W Motor asíncrono, trifásico; 250 W Reductor de velocidad de tornillo sin fin, lubricado de por vida Calefacción con termostato 80 W T° ambiente de funcionamiento entre -35 y +50°C Equilibrado de la pluma mediante resorte(s) regulable(s) Longitud de la pluma (L) de 6 a 14 metros Posición de la pluma central Tiempo de maniobra de 8 a 12 segundos. según la longitud de la pluma y las opciones instaladas Humedad relativa permitida 95%, sin condensación Peso neto (sin pluma) ± 340 kg MCBF (tiempo medio entre averías) Respetando las recomendaciones de mantenimiento habituales: 1.500.000 ciclos Clase de protección IP44 Final de carrera IP65 Cumple con las normas Europeas La barrera BL 52 tiene la posibilidad de cerrar un paso de hasta 14 m de ancho. Principales segmentos del mercado a que se dirige el producto : Accesos perimetrales (sector terciario, industrias, hospitales, etc.) Gestión del tráfico
