# Barrera levadiza con reja, BL 46 de Automatic Systems. Con una reja plegable - Barreras levadizas con reja de Automatic Systems

- Propiedad del archivo: CONSTRUNARIO
- Formato: FIEBDC-3/2012
- Programa: Construnario Versión 3.51
- Fecha de los precios: 05/09/2024
- Divisa: EUR

**AUS_BL46** u Barrera levadiza con reja, BL 46 de Automatic Systems. Con una reja plegable - Barreras levadizas con reja de Automatic Systems
Barrera levadiza con reja, BL 46 de Automatic Systems. Con una reja plegable Alimentación eléctrica Monofásico de 230 VCA, 50/60 Hz. (1) Consumo nominal 450 W Motor Asíncrono trifásico de 250 W Reductor de velocidad Reversible, con par cónico, de factor de servicio 1,2 Longitud útil de la pluma (L) entre 3 y 7 m, por múltiplos de 0,5 m Perfecto funcionamiento con vientos de hasta 120 km/h Temperatura ambiente de uso Entre -20 y +50 °C (sin calentamiento opcional) Humedad relativa ambiente 95%, sin condensación. Tiempo de apertura/cierre mínimo Hasta 6 segundos, dependiendo de la configuración y la aplicación. Peso neto (sin pluma) 250 kg Peso de la pluma Entre 20 y 45 kg, según la longitud y sin opciones. MCBF (número medio de ciclos entre averías) 5 000 000 de ciclos, respetando el mantenimiento recomendado. Nivel sonoro <70 db(A). (2) Índice de protección IP44 Conforme a las normas europeas. (1) No conecte a una red flotante o en una red de distribución industrial conectada a tierra a través de alta impedancia. (2) Medido a 1 m de la superficie de la máquina y a una altura de 1,60 m por encima del suelo; conforme con la norma ISO3744. No es necesario utilizar un equipamiento de protección auditiva. Al igual que sucede con las BL 4x, la barrera levadiza BL 46 viene equipada de serie con una reja articulada. La BL 46 permite bloquear un acceso (hasta 7m), haciéndolo infranqueable a vehículos y a peatones. Principales segmentos del mercado a que se dirige el producto : Accesos perimetrales (sector terciario, industrias, etc.) Zonas sensibles
