# Barrera levadiza con reja, BL 47 de Automatic Systems. Con una reja rígida - Barreras levadizas con reja de Automatic Systems

- Propiedad del archivo: CONSTRUNARIO
- Formato: FIEBDC-3/2012
- Programa: Construnario Versión 3.51
- Fecha de los precios: 05/09/2024
- Divisa: EUR

**AUS_BL47** u Barrera levadiza con reja, BL 47 de Automatic Systems. Con una reja rígida - Barreras levadizas con reja de Automatic Systems
Barrera levadiza con reja, BL 47 de Automatic Systems. Con una reja rígida Alimentación eléctrica Monofásico de 230 VCA, 50/60 Hz. (1) Consumo nominal 450 W. Motor Asíncrono trifásico de 250 W. Reductor de velocidad Reversible, con par cónico, de factor de servicio 1,2. Longitud útil de la pluma (L) 4 o 5 m, con un paso libre (PL) de 3,35 o 4,35 m respectivamente. Perfecto funcionamiento con vientos de hasta 120 km/h. Temperatura ambiente de uso Entre -20 y +50 °C. (sin calentamiento opcional) Humedad relativa ambiente 95%, sin condensación. Tiempo de apertura/cierre mínimo Hasta 6,3 segundos, dependiendo de la configuración y la aplicación. Peso neto (sin pluma) 300 kg. Peso de la pluma Entre 65 y 80 kg, según la longitud y sin opciones. MCBF (número medio de ciclos entre averías) 5 000 000 de ciclos, respetando el mantenimiento recomendado. Nivel sonoro <70 db(A). (2) Índice de protección IP44 Conforme a las normas europeas. (1) No conecte a una red flotante o en una red de distribución industrial conectada a tierra a través de alta impedancia. (2) Medido a 1 m de la superficie de la máquina y a una altura de 1,60 m por encima del suelo; conforme con la norma ISO3744. No es necesario utilizar un equipamiento de protección auditiva. La barrera levadiza BL 47 con reja rígida permite bloquear un acceso (hasta 4.35m), haciéndolo infranqueable a vehículos y a peatones. Principales segmentos del mercado a que se dirige el producto : Accesos perimetrales (sector terciario, industrias, etc.) Zonas sensibles
