# Barrera levadiza con reja, BLG 76 de Automatic Systems. 5 m. - Barreras levadizas con reja de Automatic Systems

- Propiedad del archivo: CONSTRUNARIO
- Formato: FIEBDC-3/2012
- Programa: Construnario Versión 3.51
- Fecha de los precios: 05/09/2024
- Divisa: EUR

**AUS_BLG76** u Barrera levadiza con reja, BLG 76 de Automatic Systems. 5 m. - Barreras levadizas con reja de Automatic Systems
Barrera levadiza con reja, BLG 76 de Automatic Systems. 5 m. Suministro eléctrico Monofásico de 230 VCA, 50/60 Hz (1) + tierra. (2) Consumo nominal 350 W Motor asíncrono, trifásico; 250 W Reductor de velocidad de tornillo sin fin, lubricado de por vida Calefacción con termostato 80 W T° ambiente de funcionamiento de -35 a +50°C Equilibrado de la pluma mediante muelle ajustable Longitud de la pluma (L) 5,50 metros Tiempo de maniobra 12 segundos Peso neto (sin pluma) ± 360 kg Peso neto (sin pluma) 15 + 52 kg Clase de protección IP44 Final de carrera IP65 Cumple con las normas Europeos (1) Especificar en el pedido. (2) No conectar a una red flotante o en una red de distribución industrial conectada a tierra a través de alta impedancia La barrera levadiza con reja BLG 76 está basada en la robusta estructura de la BL 52, y lleva una pluma con rejilla metálica. Es una alternativa interesante a una puerta corredera, ya que, además de cerrar totalmente un acceso permite controlarlo, vehículo a vehículo, de manera fluida. Principales segmentos del mercado a que se dirige el producto : Acceso perimetral (sector terciario, industrias, puertos, etc.)
