# Barrera levadiza con reja, BLG 77 de Automatic Systems. 6,15 m. - Barreras levadizas con reja de Automatic Systems

- Propiedad del archivo: CONSTRUNARIO
- Formato: FIEBDC-3/2012
- Programa: Construnario Versión 3.51
- Fecha de los precios: 05/09/2024
- Divisa: EUR

**AUS_BLG77** u Barrera levadiza con reja, BLG 77 de Automatic Systems. 6,15 m. - Barreras levadizas con reja de Automatic Systems
Barrera levadiza con reja, BLG 77 de Automatic Systems. 6,15 m. Alimentación eléctrica: 230 V CA monofásica. (No conecte a una red flotante o en una red de distribución industrial conectada a tierra a través de alta impedancia) Longitudes de valla disponibles BLG 77 H : L = 5,080 m - A = 3,356 m BLG 77 M : L = 5,080 m - A = 2,137 m. BLG 77 L : L = 6,350 m - A = 2,137 m. BLG 77 HL : L = 6,350 m - A = 2,746 m. Tiempo de funcionamiento 10 segundos Sistema Sistema de bloqueo electromagnético Motor 560 W trifásico Frecuencia 50 Hz Resistencia a la barrera del viento (incluso en posición abierta) BLG 77 L & BLG 77 M : 120 km/h. BLG 77 H & BLG 77 HL : 100 km/h. Elemento calefactor para el reductor 200 W Caja de engranajes relación de reducción 100:1 Peso neto 640 kg (con la valla) Temperatura de funcionamiento -25°C a +50°C Embrague reforzado Resistencia mecánica (MCBF) (con mantenimiento preventivo recomendado) 750.000 ciclos con un índice de 100 ciclos completos por hora y un máximo de 1000 ciclos/día. Cumple con las normas Europeos La barrera levadiza tipo BLG 77 es una solución propia de Automatic Systems. Se trata de una verdadera valla reforzada levadiza, que ofrece una alternativa robusta a una puerta corredera, con la ventaja al mismo tiempo de velocidad de maniobra y altura. Principales segmentos del mercado a que se dirige el producto : Acceso perimetral (sector terciario, industrias, puertos, etc.)
