# Barrera de seguridad, BL 53 de Automtic Systems. Pluma reforzada. Largo alcance - Barreras de seguridad de Automatic Systems

- Propiedad del archivo: CONSTRUNARIO
- Formato: FIEBDC-3/2012
- Programa: Construnario Versión 3.51
- Fecha de los precios: 05/09/2024
- Divisa: EUR

**AUS_BL53** u Barrera de seguridad, BL 53 de Automtic Systems. Pluma reforzada. Largo alcance - Barreras de seguridad de Automatic Systems
Barrera de seguridad, BL 53 de Automtic Systems. Pluma reforzada. Largo alcance Suministro eléctrico Monofásico de 230 VCA, 50/60 Hz. (1) Consumo nominal 350 W Motor asíncrono, trifásico; 250 W Reductor de velocidad De tornillo sin fin, lubricado de por vida Calefacción con termostato 80 W T° ambiente de funcionamiento De -35 a +50°C Equilibrado de la pluma mediante muelle ajustable Longitud de la pluma (L) De 3 a 8 metros Posición de la pluma Central. Tiempo de maniobra De 5 a 10 segundos. según la longitud de la pluma y las opciones instaladas Humedad relativa permitida 95%, sin condensación Peso neto (sin pluma) ± 340 kg MCBF (tiempo medio entre averías) Respetando las recomendaciones de mantenimiento habituales: 1.500.000 ciclos Clase de protección IP44 Final de carrera IP65 Cumple con las normas Europeos (1) No conecte a una red flotante o en una red de distribución industrial conectada a tierra a través de alta impedancia La barrera BL 53 es la versión de « alta seguridad » de las barreras BL 52. Dispone de una pluma y un brazo reforzados, que impiden cualquier tentativa de paso, el ancho de paso puede llegar hasta 8 metros. Principales segmentos del mercado a que se dirige el producto : Accesos perimetrales (sector terciario, industrias, hospitales, zonas sensibles, etc.) Aparcamientos
