# Barrera levadiza manual, BL 10 de Automatic Systems. De 3 a 8 m - Barreras de corto y medio alcance de Automatic Systems

- Propiedad del archivo: CONSTRUNARIO
- Formato: FIEBDC-3/2012
- Programa: Construnario Versión 3.51
- Fecha de los precios: 05/09/2024
- Divisa: EUR

**AUS_BL10** u Barrera levadiza manual, BL 10 de Automatic Systems. De 3 a 8 m - Barreras de corto y medio alcance de Automatic Systems
Barrera levadiza manual, BL 10 de Automatic Systems. De 3 a 8 m Tipo Barrera manual Tipo de pluma Redonda Longitud de la pluma (L) De 3 a 8 m Peso entre 54 y 118 kg según la configuración Cumple con las normas C La barrera levadiza manual BL 10 es adecuada para cerrar los accesos esporádicos de tráfico. Su diseño hace de la BL 10 una barrera de instalación simple y con poco mantenimiento. Su manipulación se realiza sin esfuerzo, incluso en pasos anchos. Principales segmentos del mercado a que se dirige el producto : Accesos perimetrales (acceso privado fundamentalmente)
