# Obstáculo de alta seguridad, RSV C60SM de Automatic Systems. Longitudes de 3,5-4,5-5,5 m - Seguridad-1 de Automatic Systems

- Propiedad del archivo: CONSTRUNARIO
- Formato: FIEBDC-3/2012
- Programa: Construnario Versión 3.51
- Fecha de los precios: 05/09/2024
- Divisa: EUR

**AUS_RSBC60SM** u Obstáculo de alta seguridad, RSV C60SM de Automatic Systems. Longitudes de 3,5-4,5-5,5 m - Seguridad-1 de Automatic Systems
Obstáculo de alta seguridad, RSV C60SM de Automatic Systems. Longitudes de 3,5-4,5-5,5 m Cumplimiento de normas PAS68:2013 V/3500(N1)/48/90 IWA 14-1:2013 V/3500(N1)/48/90 ASTM C60 Resistencia a impactos 400.000 julios 3,5T a 48km/h 1,5T a 80km/h Altura del obstáculo 500mm Longitud del obstáculo 3,5 – 4,5 – 5,5 m Profundidad de la base Montaje en superficie Tiempo de subida/bajada 6 / 6 segundos En caso de fallo eléctrico, se puede bajar la placa accionando manualmente la bomba. La señalización de la operación se realiza mediante una tira de leds integrada en las cajas del obstáculo. Se puede sincronizar con una barrera levadiza. Acabados: El obstáculo es de color gris aluminio (RAL9006) cubierto con una chapa antideslizante de acero (opcional). Activación: La bomba hidráulica y la tarjeta electrónica se encuentran en las cajas ubicadas en ambos lados del obstáculo El obstáculo RSB C60 es un dispositivo automático escamoteable resistente frente a impactos capaz de detener un vehículo de 3,5 t a una velocidad de 48 km/h (o de 1,5 t a 80 km/h). Se instala sobre el pavimento para garantizar la fijación con anclajes químicos.
