# Pinchaneumáticos, TK AUTO de Automatic Systems. Alta seguridad - Pinchaneumáticos de Automatic Systems

- Propiedad del archivo: CONSTRUNARIO
- Formato: FIEBDC-3/2012
- Programa: Construnario Versión 3.51
- Fecha de los precios: 05/09/2024
- Divisa: EUR

**AUS_TKAUTO** u Pinchaneumáticos, TK AUTO de Automatic Systems. Alta seguridad - Pinchaneumáticos de Automatic Systems
Pinchaneumáticos, TK AUTO de Automatic Systems. Alta seguridad Altura del obstáculo 500 mm Grosor de los clavos 20 mm Longitud del obstáculo 2-3-4-5-6 m Profundidad de la base 750mm Tiempo de subida/bajada 4 / 4 segundos Procedimiento de emergencia (tiempo de elevación) 1,5 segundos Ciclos hora/día 300 / 2000 En caso de fallo eléctrico, se puede bajar el bolardo accionando manualmente la bomba. Los dispositivos adicionales permiten bajar el obstáculo de forma automática, mediante un control remoto o bajar y subir el obstáculo (bomba manual). La señalización de la operación puede realizarse mediante una señal acústica, semáforos o la sincronización con una barrera levadiza. Activación: La bomba hidráulica y la tarjeta electrónica se encuentran en un armario que puede controlarse de forma remota desde 30 m. Los pinchaneumáticos TK AUTO son dispositivos automáticos escamoteables capaces de inmovilizar un vehículo pinchando sus neumáticos.
