# Pinchaneumáticos, TK MAN de Automatic Systems. Para turismos - Pinchaneumáticos de Automatic Systems

- Propiedad del archivo: CONSTRUNARIO
- Formato: FIEBDC-3/2012
- Programa: Construnario Versión 3.51
- Fecha de los precios: 05/09/2024
- Divisa: EUR

**AUS_TKMAN** u Pinchaneumáticos, TK MAN de Automatic Systems. Para turismos - Pinchaneumáticos de Automatic Systems
Pinchaneumáticos, TK MAN de Automatic Systems. Para turismos Altura del obstáculo 60 mm Grosor de los clavos 10 mm Longitud del obstáculo 2-3-4-5-6 m Profundidad de la base Montaje en superficie Retracción de los clavos mediante un mecanismo de resortes Fijación en el suelo mediante pistón eléctrico en caso necesario Los pinchaneumáticos TK MAN son dispositivos escamoteables capaces de inmovilizar un turismo pinchando sus neumáticos. Se instalan sobre el pavimento para garantizar la fijación con anclajes químicos.
