# Bolardo urbano de protección contra el vandalismo, FB C50UN de Automatic Systems. Alturas disponibles: 500, 600 o 800 mm. Desmontable - Bolardos de seguridad fijos de Automatic Systems

- Propiedad del archivo: CONSTRUNARIO
- Formato: FIEBDC-3/2012
- Programa: Construnario Versión 3.51
- Fecha de los precios: 05/09/2024
- Divisa: EUR

**AUS_FBC50UN** u Bolardo urbano de protección contra el vandalismo, FB C50UN de Automatic Systems. Alturas disponibles: 500, 600 o 800 mm. Desmontable - Bolardos de seguridad fijos de Automatic Systems
Bolardo urbano de protección contra el vandalismo, FB C50UN de Automatic Systems. Alturas disponibles: 500, 600 o 800 mm. Desmontable Cumplimiento de normas PAS68:2013 V/3500(N1)/32/90 IWA 14-1:2013 V/3500(N1)/32/90 ASTM M50 Resistencia a impactos 250.000 julios 3,5T a 32km/h 1,5T a 64km/h Altura del obstáculo 500-600-800 mm Diámetro del obstáculo 275 mm Profundidad de la base 300 mm Bolardo fijo Desmontable con estructura La señalización de la operación puede realizarse mediante leds en el bolardo Acabados: El bolardo está disponible en acero pintado, acero inoxidable pintado o en acero inoxidable cepillado. Bolardos urbanos de protección contra el vandalismo (altura de 500, 600 o 800 mm)
