# Bolardo urbano de protección contra el vandalismo, FB C50UN de Automatic Systems. Alturas disponibles: 500, 600 o 800 mm. No desmontable - Bolardos de seguridad fijos de Automatic Systems

- Propiedad del archivo: CONSTRUNARIO
- Formato: FIEBDC-3/2012
- Programa: Construnario Versión 3.51
- Fecha de los precios: 05/09/2024
- Divisa: EUR

**AUS_FBC50** u Bolardo urbano de protección contra el vandalismo, FB C50UN de Automatic Systems. Alturas disponibles: 500, 600 o 800 mm. No desmontable - Bolardos de seguridad fijos de Automatic Systems
Bolardo urbano de protección contra el vandalismo, FB C50UN de Automatic Systems. Alturas disponibles: 500, 600 o 800 mm. No desmontable Cumplimiento de normas PAS68:2013 V/3500(N1)/32/90 IWA 14-1:2013 V/3500(N1)/32/90 ASTM M50 Resistencia a impactos 250.000 julios 3,5T a 32km/h 1,5T a 64km/h Altura del obstáculo 500-600-800 mm Diámetro del obstáculo 275 mm Profundidad de la base 300 mm Bolardo fijo No desmontable La señalización de la operación puede realizarse mediante leds en el bolardo Acabados: El bolardo está disponible en acero pintado, acero inoxidable pintado o en acero inoxidable cepillado. Los bolardos FB C50 son unos dispositivos fijos capaces de detener un vehículo de 3,5 t a una velocidad de 32 km/h (o de 1,5 t a 64 km/h).
