# Bolardos urbanos de protección contra el vandalismo, FB C60 de Automatic Systems. Alturas: 600 o 800 mm - Bolardos de seguridad fijos de Automatic Systems

- Propiedad del archivo: CONSTRUNARIO
- Formato: FIEBDC-3/2012
- Programa: Construnario Versión 3.51
- Fecha de los precios: 05/09/2024
- Divisa: EUR

**AUS_FBC60** u Bolardos urbanos de protección contra el vandalismo, FB C60 de Automatic Systems. Alturas: 600 o 800 mm - Bolardos de seguridad fijos de Automatic Systems
Bolardos urbanos de protección contra el vandalismo, FB C60 de Automatic Systems. Alturas: 600 o 800 mm Cumplimiento de normas PAS68:2013 V/3500(N1)/48/90 IWA 14-1:2013 V/3500(N1)/48/90 ASTM C60 Resistencia a impactos 400.000 julios 3,5T a 48km/h 1,5T a 80km/h Altura del obstáculo 600 – 700 mm Diámetro del obstáculo 275 mm Profundidad de la base 400mm Bolardo fijo No desmontable La señalización de la operación puede realizarse mediante leds en el bolardo Acabados: El bolardo está disponible en acero pintado o en acero inoxidable cepillado. Los bolardos FB C60 son unos dispositivos fijos capaces de detener un vehículo de 3,5 t a una velocidad de 48 km/h (o de 1,5 t a 80 km/h).
