# Bolardo urbano extraíble FR 60 de Automatic Systems, Bloqueos temporales - Bolardos de seguridad fijos de Automatic Systems

- Propiedad del archivo: CONSTRUNARIO
- Formato: FIEBDC-3/2012
- Programa: Construnario Versión 3.51
- Fecha de los precios: 05/09/2024
- Divisa: EUR

**AUS_FR60** u Bolardo urbano extraíble FR 60 de Automatic Systems, Bloqueos temporales - Bolardos de seguridad fijos de Automatic Systems
Bolardo urbano extraíble FR 60 de Automatic Systems, Bloqueos temporales Altura del obstáculo 600 mm Diámetro del obstáculo 275 mm Profundidad de la base 300 mm Acabados: El bolardo está disponible en acero pintado o en acero inoxidable cepillado. Se pueden instalar más cajas (punto de fijación en el suelo) que cilindros disponibles. El bolardo FR es un dispositivo extraíble utilizado para bloquear temporalmente un acceso
