# Bolardo, MB 50 de Automatic Systems. Medidas disponibles: 500, 600 y 800mm - Bolardos de seguridad automáticos de Automatic Systems

- Propiedad del archivo: CONSTRUNARIO
- Formato: FIEBDC-3/2012
- Programa: Construnario Versión 3.51
- Fecha de los precios: 05/09/2024
- Divisa: EUR

**AUS_MB50** u Bolardo, MB 50 de Automatic Systems. Medidas disponibles: 500, 600 y 800mm - Bolardos de seguridad automáticos de Automatic Systems
Bolardo, MB 50 de Automatic Systems. Medidas disponibles: 500, 600 y 800mm Cumplimiento de normas PAS68:2013 V/3500(N1)/32/90 IWA 14-1:2013 V/3500(N1)/32/90 ASTM C50 Resistencia a impactos 250.000 julios 3,5T a 32km/h 1,5T a 64km/h Altura del obstáculo 500 – 600 – 800 mm Diámetro del obstáculo 275 mm Profundidad de la base 1100 – 1200 – 1300 mm Tiempo de subida/bajada 3 / – segundos La señalización de la operación puede realizarse mediante leds. Acabados: El bolardo está disponible en acero pintado, acero inoxidable pintado o en acero inoxidable cepillado. El bolardo MB es un dispositivo que se baja manualmente y se eleva mediante un resorte de presión a gas.
