# Bolardo urbano de protección contra el vandalismo, RB C50 600 de Automatic Systems. Altura de 600 mm - Bolardos de seguridad automáticos de Automatic Systems

- Propiedad del archivo: CONSTRUNARIO
- Formato: FIEBDC-3/2012
- Programa: Construnario Versión 3.51
- Fecha de los precios: 05/09/2024
- Divisa: EUR

**AUS_RBC50600** u Bolardo urbano de protección contra el vandalismo, RB C50 600 de Automatic Systems. Altura de 600 mm - Bolardos de seguridad automáticos de Automatic Systems
Bolardo urbano de protección contra el vandalismo, RB C50 600 de Automatic Systems. Altura de 600 mm Cumplimiento de normas PAS68:2013 V/3500(N1)/32/90 IWA 14-1:2013 V/3500(N1)/32/90 ASTM C50 Resistencia a impactos 250.000 julios 3,5T a 32km/h 1,5T a 64km/h Altura del obstáculo 600 mm Diámetro del obstáculo 275 mm Profundidad de la base 1230 mm (o montaje suspendido) Tiempo de subida/bajada 4 / 2,5 segundos Procedimiento de emergencia (tiempo de elevación) 1 segundos Ciclos hora/día 300 / 2000 En caso de fallo eléctrico, se puede bajar el bolardo accionando manualmente la bomba. Los dispositivos adicionales permiten bajar el bolardo de forma automática, mediante un control remoto u operar de forma continua (UPS) La señalización de la operación puede realizarse mediante leds en el bolardo, una señal acústica, semáforos o la sincronización con una barrera levadiza. Acabados: El bolardo está disponible en acero pintado, acero inoxidable pintado o en acero inoxidable cepillado. Activación: La bomba hidráulica está integrada en el pozo del bolardo. La tarjeta electrónica se encuentra en un armario que puede controlarse de forma remota desde 80m. Esta tarjeta también se puede integrar en una caja retráctil dentro del pavimento Los bolardos RB C50 son unos dispositivos automáticos escamoteables capaces de detener un vehículo de 3,5 t a una velocidad de 32 km/h (o de 1,5 t a 64 km/h).
