# Bolardo automático escamoteable, RBEM de Automatic Systems - Bolardos de seguridad automáticos de Automatic Systems

- Propiedad del archivo: CONSTRUNARIO
- Formato: FIEBDC-3/2012
- Programa: Construnario Versión 3.51
- Fecha de los precios: 05/09/2024
- Divisa: EUR

**AUS_RBEM600** u Bolardo automático escamoteable, RBEM de Automatic Systems - Bolardos de seguridad automáticos de Automatic Systems
Bolardo automático escamoteable, RBEM de Automatic Systems Altura del obstáculo 600 mm Diámetro del obstáculo 275 mm Profundidad de la base 1200mm Tiempo de subida/bajada 5 / 5 segundos La señalización de la operación puede realizarse mediante leds en el bolardo, una señal acústica o semáforos. Acabados: El bolardo está disponible en acero pintado, acero inoxidable pintado o en acero inoxidable cepillado. Activación: El motor está integrado en el pozo del bolardo. La tarjeta electrónica se encuentra en un armario que puede controlarse de forma remota desde 20 m. El bolardo RBEM es un dispositivo automático escamoteable utilizado para bloquear el acceso
