# Bolardo de alta seguridad antiterrorista, FB M30UN 700 de Automatic Systems. Altura de 700 mm - Bolardos de alta seguridad fijos de Automatic Systems

- Propiedad del archivo: CONSTRUNARIO
- Formato: FIEBDC-3/2012
- Programa: Construnario Versión 3.51
- Fecha de los precios: 05/09/2024
- Divisa: EUR

**AUS_FB30UN700** u Bolardo de alta seguridad antiterrorista, FB M30UN 700 de Automatic Systems. Altura de 700 mm - Bolardos de alta seguridad fijos de Automatic Systems
Bolardo de alta seguridad antiterrorista, FB M30UN 700 de Automatic Systems. Altura de 700 mm Cumplimiento de normas PAS68:2013 V/7500(N3)/48/90 IWA 14-1:2013 V/7200(N3C)/48/90 DOS K4 & ASTM M30 Resistencia a impactos 750.000 julios 7,5T a 48km/h 3,5T a 64km/h Altura del obstáculo 700 mm Diámetro del obstáculo 275 mm Profundidad de la base 1300mm Bolardo fijo Desmontable con estructura La señalización de la operación puede realizarse mediante leds en el bolardo. Acabados: El bolardo está disponible en acero pintado, acero pintado moleteado o en acero inoxidable cepillado. Los bolardos FB M30 son unos dispositivos fijos resistentes frente a impactos, capaces de detener un vehículo de 7,5 t a una velocidad de 48 km/h (o de 3,5 t a 64 km/h).
