# Bolardo de alta seguridad antiterrorista, FB M30 700 900 de Automatic Systems. Altura de 700/900 mm - Bolardos de alta seguridad fijos de Automatic Systems

- Propiedad del archivo: CONSTRUNARIO
- Formato: FIEBDC-3/2012
- Programa: Construnario Versión 3.51
- Fecha de los precios: 05/09/2024
- Divisa: EUR

**AUS_FBM30700900** u Bolardo de alta seguridad antiterrorista, FB M30 700 900 de Automatic Systems. Altura de 700/900 mm - Bolardos de alta seguridad fijos de Automatic Systems
Bolardo de alta seguridad antiterrorista, FB M30 700 900 de Automatic Systems. Altura de 700/900 mm Cumplimiento de normas PAS68:2013 V/7500(N3)/48/90 IWA 14-1:2013 V/7200(N3C)/48/90 DOS K4 & ASTM M30 Resistencia a impactos 750.000 julios 7,5T a 48km/h 3,5T a 64km/h Altura del obstáculo 700 – 900 mm Diámetro del obstáculo 275 mm Profundidad de la base 400mm Bolardo fijo No desmontable La señalización de la operación puede realizarse mediante leds en el bolardo. Acabados: El bolardo está disponible en acero pintado, acero pintado moleteado o en acero inoxidable cepillado. Los bolardos FB M30 son unos dispositivos fijos resistentes frente a impactos, capaces de detener un vehículo de 7,5 t a una velocidad de 48 km/h (o de 3,5 t a 64 km/h).
