# Bolardo de alta seguridad antiterrorista, FB M40 900 1200 de Automatic Systems. Altura de 900/1200 mm - Bolardos de alta seguridad fijos de Automatic Systems

- Propiedad del archivo: CONSTRUNARIO
- Formato: FIEBDC-3/2012
- Programa: Construnario Versión 3.51
- Fecha de los precios: 05/09/2024
- Divisa: EUR

**AUS_FBM409001200** u Bolardo de alta seguridad antiterrorista, FB M40 900 1200 de Automatic Systems. Altura de 900/1200 mm - Bolardos de alta seguridad fijos de Automatic Systems
Bolardo de alta seguridad antiterrorista, FB M40 900 1200 de Automatic Systems. Altura de 900/1200 mm Cumplimiento de normas PAS68:2013 V/7500(N3)/64/90 IWA 14-1:2013 V/7200(N3C)/64/90 DOS K8 & ASTM M40 Resistencia a impactos 1.200.000 julios 7,5T a 64km/h 3,5T a 96km/h Altura del obstáculo 900 – 1200 mm Diámetro del obstáculo 275 mm Profundidad de la base 400mm Bolardo fijo No desmontable La señalización de la operación puede realizarse mediante leds en el bolardo. Acabados: El bolardo está disponible en acero pintado, acero pintado moleteado o en acero inoxidable cepillado. Los bolardos FB M40 son unos dispositivos fijos resistentes frente a impactos capaces de detener un vehículo de 7,5 t a una velocidad de 64 km/h (o de 3,5 t a 96 km/h).
