# Bolardo de alta seguridad antiterrorista, FR M 50 900 de Automatic Systems. Altura de 900 mm - Bolardos de alta seguridad fijos de Automatic Systems

- Propiedad del archivo: CONSTRUNARIO
- Formato: FIEBDC-3/2012
- Programa: Construnario Versión 3.51
- Fecha de los precios: 05/09/2024
- Divisa: EUR

**AUS_FRM50900** u Bolardo de alta seguridad antiterrorista, FR M 50 900 de Automatic Systems. Altura de 900 mm - Bolardos de alta seguridad fijos de Automatic Systems
Bolardo de alta seguridad antiterrorista, FR M 50 900 de Automatic Systems. Altura de 900 mm Cumplimiento de normas PAS68:2013 V/7500(N3)/80/90 IWA 14-1:2013 V/7200(N3C)/80/90 DOS K12 & ASTM M50 Resistencia a impactos 2.000.000 julios 3,5T a 32km/h 1,5T a 64km/h Altura del obstáculo 900 mm Diámetro del obstáculo 275 mm Profundidad de la base 360 mm Acabados: El bolardo está disponible en acero pintado o en acero inoxidable cepillado. Se pueden instalar más cajas (punto de fijación en el suelo) que cilindros disponibles. Los bolardos FR M50 son unos dispositivos extraíbles resistentes frente a impactos, capaces de detener un vehículo de 7,5 t a una velocidad de 80 km/h (o de 3,5 t a 112km/h).
