# Bolardo de alta seguridad antiterrorista, RB M 30 700 de Automatic Systems. Altura de 700 mm - Bolardos de alta seguridad automáticos de Automatic Systems

- Propiedad del archivo: CONSTRUNARIO
- Formato: FIEBDC-3/2012
- Programa: Construnario Versión 3.51
- Fecha de los precios: 05/09/2024
- Divisa: EUR

**AUS_RBM30700** u Bolardo de alta seguridad antiterrorista, RB M 30 700 de Automatic Systems. Altura de 700 mm - Bolardos de alta seguridad automáticos de Automatic Systems
Bolardo de alta seguridad antiterrorista, RB M 30 700 de Automatic Systems. Altura de 700 mm Cumplimiento de normas PAS68:2013 V/7500(N3)/48/90 IWA 14-1:2013 V/7200(N3C)/48/90 DOS K4 & ASTM M30 Resistencia a impactos 750.000 julios 7,5T a 48km/h 3,5T a 64km/h Altura del obstáculo 700 mm Diámetro del obstáculo 275 mm Profundidad de la base 1400 mm (o montaje suspendido) Tiempo de subida/bajada 7 / 3 segundos aumento de velocidad disponible Procedimiento de emergencia (tiempo de elevación) 2 segundos Ciclos hora/día 300 / 2000 En caso de fallo eléctrico, se puede bajar el bolardo accionando manualmente la bomba. Los dispositivos adicionales permiten bajar el obstáculo mediante un control remoto, subir el obstáculo (bomba manual) u operar de forma continua (UPS) La señalización de la operación puede realizarse mediante leds en el bolardo, una señal acústica, semáforos o la sincronización con una barrera levadiza. Acabados: El bolardo está disponible en acero pintado, acero pintado moleteado o en acero inoxidable cepillado. Activación: La bomba hidráulica está integrada en el pozo del bolardo. La tarjeta electrónica se encuentra en un armario que puede controlarse de forma remota desde 80 m (RB M30_900 y 700). Los bolardos RB M30 son unos dispositivos automáticos escamoteables resistentes frente a impactos capaces de detener un vehículo de 7,5 t a una velocidad de 48 km/h (o de 3,5 t a 64 km/h).
