# Puerta pivotante para exteriores, AccesLane 934 de Automatic Systems - Puertas pivotantes de Automatic Systems

- Propiedad del archivo: CONSTRUNARIO
- Formato: FIEBDC-3/2012
- Programa: Construnario Versión 3.51
- Fecha de los precios: 05/09/2024
- Divisa: EUR

**AUS_ACCESLANE934** u Puerta pivotante para exteriores, AccesLane 934 de Automatic Systems - Puertas pivotantes de Automatic Systems
Puerta pivotante para exteriores, AccesLane 934 de Automatic Systems Paso(s) libre (s) (L) 900 mm 1050 mm 1250 mm Tiempo mín. de apertura o cierre (2) 6 seg. Peso (3) 72 kg Alimentación eléctrica (4) Monofásico 110 V CA (1 A) a 240 V CA (0,5 A) - (+/-10 %) - 50/60 Hz + tierra Consumo En reposo: En funcionamiento: < 10W 15W Corriente máxima < 1 A Corriente de fuga < 3,5 mA Motor 24 V CC - potencia de salida: 30 W Temperatura ambiente de uso de -10° a +50°C Humedad relativa ambiente < 95%, sin condensación MCBF (número medio de ciclos entre averías) 5.000.000 de ciclos, respetando el mantenimiento recomendado Índice de protección IP42 Conforme a las normas europeas (1) Barra antivuelco disponible como opción en este tamaño. (2) En función de la capacidad de reacción del sistema de control de acceso y de la velocidad de los usuarios. (3) Sin obstáculo y sin equipamiento opcional. (4) No se debe conectar a una red aislada de la tierra ni a una red de distribución industrial conectada a tierra con una impedancia elevada Diseñada para su uso en espacios interiores, la puerta batiente AL 933 facilita el paso de personas con movilidad reducida (usuarios de sillas de ruedas, personal de servicio con carros, equipos voluminosos, etc.) así como la evacuación del edificio en caso de emergencia. Su diseño discreto lo hace especialmente adecuado para el control de acceso en áreas de acceso prestigiosas. Como la cancela es bidireccional, el obstáculo se abre en el sentido de paso del usuario. Configuraciones posibles: - solo, frente a una pared o una barandilla, - frente a frente (funcionamiento independiente), - frente a frente (funcionamiento simultáneo), - junto con carriles de entrada de seguridad o torniquetes.
