# Vigas correderas bidireccionales de alta seguridad antiterrorista, BL M 50 de Automatic Systems. Longitud de 3 a 6 m - Alta seguridad de Automatic Systems

- Propiedad del archivo: CONSTRUNARIO
- Formato: FIEBDC-3/2012
- Programa: Construnario Versión 3.51
- Fecha de los precios: 05/09/2024
- Divisa: EUR

**AUS_BLM50** u Vigas correderas bidireccionales de alta seguridad antiterrorista, BL M 50 de Automatic Systems. Longitud de 3 a 6 m - Alta seguridad de Automatic Systems
Vigas correderas bidireccionales de alta seguridad antiterrorista, BL M 50 de Automatic Systems. Longitud de 3 a 6 m Cumplimiento de normas PAS68:2013 V/7500(N3)/80/90 IWA 14-1:2013 V/7200(N3C)/80/90 DOS K12 & ASTM M50 Resistencia a impactos 2.000.000 julios 7,5T a 80km/h 3,5T a 112km/h Altura del obstáculo 1100mm Longitud del obstáculo 3/4/5/6 m Profundidad de la base 500mm Tiempo de subida/bajada 7 / 7 segundos aumento de velocidad disponible (<5m) Procedimiento de emergencia (tiempo de elevación) 2 segundos (<=7m) Ciclos hora/día 300 / 2000 En caso de fallo eléctrico, se puede bajar la viga accionando manualmente las bombas o mediante un control remoto. Los dispositivos adicionales permiten subir y bajar la viga (bomba manual) u operar de forma continua (UPS) La señalización de la operación puede realizarse mediante leds en la viga, una señal acústica, semáforos o la sincronización con una barrera levadiza. Acabados: La viga es de color amarillo (RAL1023) cubierta con una chapa antideslizante. Las cajas son de color gris (RAL9006). Activación: Las 2 bombas hidráulicas y la tarjeta electrónica se encuentran en uno de los dos armarios que forman esta barrera La barrera BL M50 es un dispositivo automático escamoteable resistente frente a impactos, capaz de detener un vehículo de 7,5 t a una velocidad de 80 km/h (o de 3,5 t a 112 km/h).
