# Borne BOR 235 de Automatic Systems - Accesorios de Automatic Systems

- Propiedad del archivo: CONSTRUNARIO
- Formato: FIEBDC-3/2012
- Programa: Construnario Versión 3.51
- Fecha de los precios: 05/09/2024
- Divisa: EUR

**AUS_BOR235** u Borne BOR 235 de Automatic Systems - Accesorios de Automatic Systems
El borne BOR 235 es una caja hermética que permite la integración de todo tipo de equipos de control (no suministrados): validador de pases, engullidor de fichas, lector de monedas, conexión telefónica con botón de llamada, etc.
