# Manguito deslizante PP Ostendorf/Crearplast-HT Safe, DN/OD 110 mm

- Propiedad del archivo: CONSTRUNARIO
- Formato: FIEBDC-3/2012
- Programa: Construnario Versión 3.51
- Fecha de los precios: 27/09/2024
- Divisa: EUR

**OST_175500** u Manguito deslizante PP Ostendorf/Crearplast-HT Safe, DN/OD 110 mm
Precio: 3.67
Accesorio para tubos de polipropileno para evacuación dentro del perímetro del edificio de aguas residuales, pluviales y ventilación. Características: - Sin tope central. - Para agregar accesorios a un sistema de tuberías existente, cruces de piso o reparaciones. - Material: Polipropileno (PP). Resistente al agua caliente. No contiene cloro. 100% reciclable. No produce gases tóxicos. - Color gris oscuro (RAL 7043). - Unión con junta SBR de tres labios patentada y pre-lubricada. - Marcado métrico longitudinal. - Fabricado según norma UNE-EN 1451-1. - Clasificación de reacción al fuego B1 – difícilmente inflamable – según norma DIN 4102. - Comportamiento sonoro 16 dB a 4 l/s, 12 dB a 2 l/s según norma UNE-EN 14366. - Gama: Tuberías y accesorios DN/OD (mm) 32 - 40 - 50 - 75 - 90 - 110 - 125 - 160 y bote sifónico. - Rango de resistencia temperaturas: -20°C a 90°C - Alta resistencia química: fluidos pH 2 - pH 12. - Alta resistencia a impacto. - Muy ligero. - Garantía 25 años. Código EAN: 4052836005892
