# Conector sifón a plástico y metal PP Ostendorf/Crearplast-HT Safe, DN/OD 50 - 50 mm

- Propiedad del archivo: CONSTRUNARIO
- Formato: FIEBDC-3/2012
- Programa: Construnario Versión 3.51
- Fecha de los precios: 27/09/2024
- Divisa: EUR

**OST_172920** u Conector sifón a plástico y metal PP Ostendorf/Crearplast-HT Safe, DN/OD 50 - 50 mm
Precio: 1.70
Complementos: Juntas de goma para codo sifón 50/30 D (881240), 50/40 E (881250) y 50/50 F (881260). Accesorio para tubos de polipropileno para evacuación dentro del perímetro del edificio de aguas residuales, pluviales y ventilación. Características: - Material: Polipropileno (PP). Resistente al agua caliente. - Color gris oscuro (RAL 7043). - Unión con junta SBR de tres labios. - Conexión manguito enchufable. - Fabricado según norma DIN EN 1451. - Material de construcción clase B1 – difícilmente inflamable – según norma DIN 4102. - Temperaturas hasta 90 grados en continuo y 95 grados puntualmente. - Alta resistencia química: fluidos pH 2 - pH 12. - Comportamiento sonoro 21 dB a 4 l/s, 17 dB a 2 l/s. Código EAN: 4052836005045
