# Bote sifónico PP con tapa 3 entradas y 1 salida 75 Ostendorf/Crearplast-HT Safe, DN/OD E50-50-50 S75 mm

- Propiedad del archivo: CONSTRUNARIO
- Formato: FIEBDC-3/2012
- Programa: Construnario Versión 3.51
- Fecha de los precios: 27/09/2024
- Divisa: EUR

**OST_179999** u Bote sifónico PP con tapa 3 entradas y 1 salida 75 Ostendorf/Crearplast-HT Safe, DN/OD E50-50-50 S75 mm
Precio: 19.55
Bote sifónico PP para tubos de polipropileno para evacuación dentro del perímetro del edificio de aguas residuales, pluviales y ventilación. Características: - Material: Polipropileno (PP). Resistente al agua caliente. No contiene Cloro. 100% reciclable. No produce gases tóxicos. - Color gris oscuro B RAL 7043. - Densidad 0,95 g/cm3. - Clasificación de reacción al fuego B1 - difícilmente inflamable - según norma DIN 4102. - Altura 18 cm. - Sistema fabricado según norma UNE-EN 1451-1. Consta de: - 3 entradas macho 50 mm., unión mediante Manguito doble, 50 mm (172510), con cerramiento para utilizar las que se necesiten. - 1 salida 75 mm. - en la parte superior, unión a tubo 110 mm. mediante junta triple labiada SBR (mismo sistema HT Safe).
