# Junta labial NBR. Resistente a aceites, gasolina y grasas (de origen animal, vegetal o mineral) Ostendorf/Crearplast-HT Safe, DN/OD 40 mm

- Propiedad del archivo: CONSTRUNARIO
- Formato: FIEBDC-3/2012
- Programa: Construnario Versión 3.51
- Fecha de los precios: 27/09/2024
- Divisa: EUR

**OST_880217** u Junta labial NBR. Resistente a aceites, gasolina y grasas (de origen animal, vegetal o mineral) Ostendorf/Crearplast-HT Safe, DN/OD 40 mm
Precio: 3.73
Junta NBR según DIN 681. Accesorio para tubos de polipropileno para evacuación dentro del perímetro del edificio de aguas residuales, pluviales y ventilación. Características: - Resistente al aceite con temperatura. - Resistente a grasas animal, vegetal y mineral. - Para evacuación de aguas residuales en estaciones de servicio. - Sistema fabricado según norma UNE-EN 1451-1. Código EAN: 4052836004048
