# Lubricante Ostendorf/Crearplast-HT Safe, 500 ml

- Propiedad del archivo: CONSTRUNARIO
- Formato: FIEBDC-3/2012
- Programa: Construnario Versión 3.51
- Fecha de los precios: 27/09/2024
- Divisa: EUR

**OST_881820** u Lubricante Ostendorf/Crearplast-HT Safe, 500 ml
Precio: 5.10
Lubricante para tubos de polipropileno para evacuación dentro del perímetro del edificio de aguas residuales, pluviales y ventilación. HT Safe, Skolan Safe, KG2000, Sistema KG. Características: - Para facilitar la introducción del extremo macho del tubo en el manguito. - Aplicar sobre el borde de la tubería y la junta del manguito antes de realizar la conexión del manguito. - Sistema fabricado según norma UNE-EN 1451-1. Código EAN: 4052836818201
