# Tubo PP-MD Ostendorf/Crearplast-KG 2000 SN 10, DN/OD 315 mm. Longitud 3 m

- Propiedad del archivo: CONSTRUNARIO
- Formato: FIEBDC-3/2012
- Programa: Construnario Versión 3.51
- Fecha de los precios: 30/09/2024
- Divisa: EUR

**OST_770870** m Tubo PP-MD Ostendorf/Crearplast-KG 2000 SN 10, DN/OD 315 mm. Longitud 3 m
Precio: 73.52
Tubería compacta de polipropileno con refuerzo mineral (PP-MD) SN 10 para saneamiento y alcantarillado. Características: - Material: Polipropileno con refuerzo mineral (PP-MD). - Color verde primavera (RAL 6017). - Conexión de enchufe campana mediante junta elastómera, testada hasta 13 bar. - Uniones SBR ya colocadas y prelubricadas según norma DIN 681. - Posibilidad de unión por electrofusión con el sistema IP-plus de Sabug. - Pared compacta. - Fabricado de acuerdo con la norma UNE-EN 14758. - Alta resistencia química: fluidos pH 1 - pH 13. - Rigidez circunferencial > SN 10 (UNE-EN ISO 9969). Ventajas: - Estabilidad en condiciones extremas. - Alta resistencia al impacto. - Alta resistencia a la abrasión. - Superficies interiores lisas. - Fácil de instalar. - Alto rango de temperaturas: desde -10°C a 90°C (continuo), 110°C (corto plazo). - Vida útil superior a los 100 años. Código EAN: 4052836708700
