# Codo macho-hembra 45° con junta elástica PP-MD Ostendorf/Crearplast-KG 2000, DN/OD 315 mm

- Propiedad del archivo: CONSTRUNARIO
- Formato: FIEBDC-3/2012
- Programa: Construnario Versión 3.51
- Fecha de los precios: 30/09/2024
- Divisa: EUR

**OST_771820** u Codo macho-hembra 45° con junta elástica PP-MD Ostendorf/Crearplast-KG 2000, DN/OD 315 mm
Precio: 205.00
Accesorio PP-MD SN 16 para tubos de polipropileno con refuerzo mineral para saneamiento y alcantarillado. Características: - Material: Polipropileno con refuerzo mineral (PP-MD). - Color verde primavera (RAL 6017). - Conexión de enchufe campana mediante junta elastómera, testada hasta 13 bar. - Uniones SBR ya colocadas y prelubricadas según norma DIN 681. - Fabricado de acuerdo con la norma UNE-EN 14758. - Alta resistencia química: fluidos pH 1 - pH 13. - Rigidez circunferencial superior a 16 kN/m2 según EN ISO 13967. - Compatible con los sistemas SN 10 y SN 16. - Vida útil superior a los 100 años. Código EAN: 4052836718204
