# Junta labial (NBR) Resistente a aceites, gasolina y grasas (de origen animal, vegetal o mineral) Ostendorf/Crearplast-KG 2000, DN/OD 400 mm

- Propiedad del archivo: CONSTRUNARIO
- Formato: FIEBDC-3/2012
- Programa: Construnario Versión 3.51
- Fecha de los precios: 30/09/2024
- Divisa: EUR

**OST_880560** u Junta labial (NBR) Resistente a aceites, gasolina y grasas (de origen animal, vegetal o mineral) Ostendorf/Crearplast-KG 2000, DN/OD 400 mm
Precio: 156.00
Junta NBR según DIN 681. Accesorio para tubos de polipropileno con refuerzo mineral para saneamiento y alcantarillado. Características: - Resistente al aceite con temperatura. - Resistente a grasas animal, vegetal y mineral. - Para evacuación de aguas residuales en estaciones de servicio. - Fabricado según norma UNE-EN 14758. - Compatible con los sistemas SN 10 y SN 16. Código EAN: 4052836805607
