# Junta labial de repuesto SBR Ostendorf/Crearplast-KG 2000, DN/OD 110 mm

- Propiedad del archivo: CONSTRUNARIO
- Formato: FIEBDC-3/2012
- Programa: Construnario Versión 3.51
- Fecha de los precios: 30/09/2024
- Divisa: EUR

**OST_880400** u Junta labial de repuesto SBR Ostendorf/Crearplast-KG 2000, DN/OD 110 mm
Precio: 3.55
Junta labial SBR según DIN 681. Accesorio para tubos de polipropileno con refuerzo mineral para saneamiento y alcantarillado. Características: - Fabricado según norma UNE-EN 14758. - Compatible con los sistemas SN 10 y SN 16. Código EAN: 4052836804006
