# Losa / Corona de hormigón prefabricada para cubierta telescópica Ostendorf/Crearplast-Sistema S400 DN/OD 315 mm

- Propiedad del archivo: CONSTRUNARIO
- Formato: FIEBDC-3/2012
- Programa: Construnario Versión 3.51
- Fecha de los precios: 27/09/2024
- Divisa: EUR

**OST_660260** u Losa / Corona de hormigón prefabricada para cubierta telescópica Ostendorf/Crearplast-Sistema S400 DN/OD 315 mm
Precio: 76.00
Sistema de arquetas adecuado para la construcción de pozos y entradas de inspección de alcantarillado. Características: - Material: Hormigón. - Para tapa y prolongador telescópico DN/OD 315. - Sólo para clase de resistencia B 125 (12,5 t). - Certificado MPA Reg. Nº. K 1648/07.16. - Conforme a la norma DIN EN 13598-2. - Todos los componentes se unen entre sí rápida y fácilmente y también con otros sistemas de tuberías. - Conexiones perfectas y juntas integradas. Ventajas: - Altura variable. - Seguro, fácil y económico de instalar, mantener e inspeccionar. - Peso reducido, significativamente más ligero que el hormigón. - Su manipulación y montaje consume menos CO2 debido a su menor peso. - Excelentes propiedades hidráulicas. - Garantía de estanqueidad. - 100% reciclable. - Cumple con los más estrictos criterios medioambientales. - Vida útil superior a 100 años. Código EAN: 4052836602602
