# Prolongación de PP (interior y exterior corrugados) DN 600 Ostendorf/Crearplast-Sistema S600, altura 2000 mm

- Propiedad del archivo: CONSTRUNARIO
- Formato: FIEBDC-3/2012
- Programa: Construnario Versión 3.51
- Fecha de los precios: 27/09/2024
- Divisa: EUR

**OST_661120** u Prolongación de PP (interior y exterior corrugados) DN 600 Ostendorf/Crearplast-Sistema S600, altura 2000 mm
Precio: 227.00
Sistema de pozos para: - Construcción de cámaras de limpieza, inspección, control y transferencia. - Evacuación y drenaje público y privado. - Drenaje en áreas ajardinadas, estacionamientos y zonas peatonales. Características: - Material: Polipropileno. - DN 600. - Color teja. - Estanqueidad: según DIN EN 13598. - Resistencia química: pH 2 - 12. - Resistencia a la temperatura: - 20° C hasta 90° C (dependiendo de la aplicación). - Conforme a la norma DIN EN 13598. - Cumple con las normas EN 476, EN 124 y EN 681. Ventajas: - Altura variable. - Seguros, fáciles y económicos de instalar, mantener e inspeccionar. - Peso reducido, significativamente más ligero que el hormigón. - Su manipulación y montaje consume menos CO2 debido a su menor peso. - Excelentes propiedades hidráulicas. - Garantía de estanqueidad. - 100% reciclable. - Cumple con los más estrictos criterios medioambientales. - Vida útil superior a 100 años. Código EAN: 4052836611208
