# Codo macho-hembra 30° PVC con junta elástica Ostendorf/Crearplast-Sistema KG, DN/OD 315 mm

- Propiedad del archivo: CONSTRUNARIO
- Formato: FIEBDC-3/2012
- Programa: Construnario Versión 3.51
- Fecha de los precios: 27/09/2024
- Divisa: EUR

**OST_225210** u Codo macho-hembra 30° PVC con junta elástica Ostendorf/Crearplast-Sistema KG, DN/OD 315 mm
Precio: 77.44
Accesorio para tubos de PVC-U de pared compacta y estructurada para redes de alcantarillado y evacuación de aguas residuales y pluviales. Características: - Material: Poli Cloruro de Vinilo no plastificado (PVC-U). - Color naranja-marrón (RAL 8023). - Unión con junta SBR pre-lubricada. - Certificado conforme a la norma UNE-EN 1401-1. - Rigidez: SN 10 (10 KN/m2). - Diámetros DN/OD (mm): 110-125-160-200-250-315-400-500. - Gama: Más de 200 figuras. - Rango de temperaturas máximas: 45°C a 75°C. - Alta resistencia química: fluidos pH 2 - pH 12. - Garantía 25 años. - Fabricación en Emstek (Alemania). Ventajas: - Inmejorable comportamiento mecánico. - La más alta capacidad hidráulica. - Mayor velocidad en la instalación gracias a su bajo peso, la pre-lubricación y su superficie exterior lisa. - Montaje más sencillo y rápido. Código EAN: 4052836252104
