# Junta labial NBR. Resistente a aceites, gasolina y grasas (de origen animal, vegetal o mineral) Ostendorf/Crearplast-Sistema KG, DN/OD 110 mm

- Propiedad del archivo: CONSTRUNARIO
- Formato: FIEBDC-3/2012
- Programa: Construnario Versión 3.51
- Fecha de los precios: 27/09/2024
- Divisa: EUR

**OST_880260K** u Junta labial NBR. Resistente a aceites, gasolina y grasas (de origen animal, vegetal o mineral) Ostendorf/Crearplast-Sistema KG, DN/OD 110 mm
Precio: 25.50
Junta NBR según DIN 681. Sistema KG, HT Safe. Accesorio para tubos de PVC-U de pared compacta y estructurada para redes de alcantarillado y evacuación de aguas residuales y pluviales. Características: - Resistente al aceite con temperatura. - Resistente a grasas animal, vegetal y mineral. - Para evacuación de aguas residuales en estaciones de servicio. Código EAN: 4052836802606
