# Lubricante Ostendorf/Crearplast-Sistema KG, 150 ml

- Propiedad del archivo: CONSTRUNARIO
- Formato: FIEBDC-3/2012
- Programa: Construnario Versión 3.51
- Fecha de los precios: 27/09/2024
- Divisa: EUR

**OST_881800K** u Lubricante Ostendorf/Crearplast-Sistema KG, 150 ml
Precio: 2.77
Lubricante para tubos de PVC-U de pared compacta y estructurada para redes de alcantarillado y evacuación de aguas residuales y pluviales. Sistema KG, HT Safe, Skolan Safe, KG 2000. Características: - Para facilitar la introducción del extremo macho del tubo en el manguito. - Aplicar sobre el borde de la tubería y la junta del manguito antes de realizar la conexión del manguito. - Sistema fabricado según normas UNE-EN 1401-1 y UNE-EN 13476-2. Código EAN: 4052836818003
