# Tubo PP Ostendorf/Crearplast-Skolan Safe, DN/OD 58 mm. Longitud 500 mm

- Propiedad del archivo: CONSTRUNARIO
- Formato: FIEBDC-3/2012
- Programa: Construnario Versión 3.51
- Fecha de los precios: 27/09/2024
- Divisa: EUR

**OST_332020** u Tubo PP Ostendorf/Crearplast-Skolan Safe, DN/OD 58 mm. Longitud 500 mm
Precio: 4.46
Tubo de polipropileno para redes de evacuación de aguas residuales, pluviales y ventilación en el interior de edificios. Características: - Material: Polipropileno (PP) con refuerzo mineral. Resistente al agua caliente. No contiene cloro. 100% reciclable. No produce gases tóxicos. - Color blanco (RAL 7035). - Unión con junta SBR de tres labios patentada y pre-lubricada. - Marcado métrico longitudinal. - Certificado según norma DIBt Z-42.1.217 (basada en la norma EN 1451-1). - Comportamiento sonoro 12 dB a 4 l/s, 10 dB a 2 l/s según norma UNE-EN 14366. - Diámetros DN/OD (mm): 58 - 78 - 90 - 110 - 135 - 160 - 200. - Rango de resistencia temperaturas: -20°C a 90°C - Alta resistencia química: fluidos pH 2 - pH 12. - Alta resistencia a impacto. - Muy ligero. - Garantía 25 años. Código EAN: 4052836320209
