# Junta labial NBR. Resistente a aceites, gasolina y grasas (de origen animal, vegetal o mineral) Ostendorf/Crearplast-Skolan Safe, DN/OD 90 mm

- Propiedad del archivo: CONSTRUNARIO
- Formato: FIEBDC-3/2012
- Programa: Construnario Versión 3.51
- Fecha de los precios: 27/09/2024
- Divisa: EUR

**OST_880247S** u Junta labial NBR. Resistente a aceites, gasolina y grasas (de origen animal, vegetal o mineral) Ostendorf/Crearplast-Skolan Safe, DN/OD 90 mm
Precio: 6.56
Junta NBR según DIN 681. Skolan Safe, HT Safe. Accesorio para tubos de polipropileno para redes de evacuación de aguas residuales, pluviales y ventilación en el interior de edificios. Características: - Resistente al aceite con temperatura. - Resistente a grasas animal, vegetal y mineral. - Para evacuación de aguas residuales en estaciones de servicio. Código EAN: 4052836004109
