# Placa de yeso laminado Pladur® Solidtex 13. Para tabiques, techos y trasdosados

- Propiedad del archivo: CONSTRUNARIO
- Formato: FIEBDC-3/2012
- Programa: Construnario Versión 3.51
- Fecha de los precios: 30/09/2024
- Divisa: EUR

**FONC12-25 BV** m2 Placa de yeso laminado Pladur® Solidtex 13. Para tabiques, techos y trasdosados
Es la placa que lo aguanta todo. De gran dureza superficial y alta resistencia a impactos, tiene una gran capacidad de carga, de hasta 64 kg -con una sola placa Solidtex- y hasta 95 kg en caso de doble placa. Además es hidrófuga y una solución perfecta para zonas secas o húmedas. También es ideal para revestimientos de gran formato, por su menor deformación. Los sistemas Pladur® Solidtex requieren de los tornillos Pladur® SOLIDTEX, especialmente desarrollados para facilitar el atornillado de estas placas al perfil y asegurar el correcto funcionamiento del sistema. Esta información está sujeta a revisión, por favor verifique siempre en https://corporativo.pladur.com/es-es/
