# Sistema de techos Pladur®WAB. Para ambientes de alta humedad, corrosión y presión de viento

- Propiedad del archivo: CONSTRUNARIO
- Formato: FIEBDC-3/2012
- Programa: Construnario Versión 3.51
- Fecha de los precios: 30/09/2024
- Divisa: EUR

**ULTRALTECH** m2 Sistema de techos Pladur®WAB. Para ambientes de alta humedad, corrosión y presión de viento
Especialmente diseñados para resistir ambientes de alta humedad, corrosión y presión de viento. Se dividen en dos categorías: ? Techos semi-intemperie Pladur® WAB Los techos semi-intemperie Pladur® WAB son sistemas de techo continuo diseñados y ensayados para un óptimo comportamiento en zonas exteriores no expuestas directamente a la intemperie como son terrazas, aleros, soportales, y balcones. Estos techos soportan altas cargas de viento y humedad. ? Techos interiores de alta humedad Pladur® WAB Tabiques, trasdosados y techos continuos ideados para un óptimo comportamiento en zonas interiores con riesgo de condensaciones como son: piscinas, spas, balnearios, cocinas industriales, gimnasios, vestuarios o cualquier otra zona donde se quiera incrementar la protección. Esta información está sujeta a revisión, por favor verifique siempre en https://corporativo.pladur.com/es-es/
