# Válvula esfera 2 piezas bridada, serie 5528A de Genebre. Actuador GNP. 8" GNP-2300/S5 - De Genebre

- Propiedad del archivo: CONSTRUNARIO
- Formato: FIEBDC-3/2012
- Programa: Construnario Versión 3.51
- Fecha de los precios: 09/10/2024
- Divisa: EUR

**GEN5528A14172** u Válvula esfera 2 piezas bridada, serie 5528A de Genebre. Actuador GNP. 8" GNP-2300/S5 - De Genebre
Precio: 10372.31
Válvula esfera 2 piezas bridada, serie 5528A de Genebre. Actuador GNP. 8" GNP-2300/S5 1. Válvula de esfera paso total, 2 piezas. 2. Extremos Bridados según ASME B 16.5. ANSI Clase 150. 3. Construcción en Acero Inoxidable CF8M. 4. Normas de diseño ASME B 16.34. 5. Longitud entre caras según ASME B 16.10. 6. Asientos PTFE + 15 % F.V. 7. Junta de cuerpo : PTFE + Grafito ( de ½” a 1 ¼”) AISI 304 + Grafito (de 1 ½” a 8”) 8. Certificación Fire Safe según EN 10497. 9. Vástago inexpulsable. 10. Montaje actuador directo según ISO 5211. 11. Sistema de bloqueo incorporado. 12. Dispositivo Antiestático. 13. Inspección y ensayos según API 598. 14. Presión de trabajo máxima 19 bar (275 psi). 15. Temperatura de trabajo –30 ºC + 180 ºC. Válvula esfera 2 piezas bridada. Cuerpo: inox. CF8M (316). Asientos: PTFE +15% FV. Presión máx.: 19 kg/cm2. Temp.: -30ºC +180ºC. Mando manual por palanca. con Actuador GNP
