# Válvula de control con esfera "V", 2 piezas, serie 2015V de Genebre. 60º. 1 1/4'' - De Genebre

- Propiedad del archivo: CONSTRUNARIO
- Formato: FIEBDC-3/2012
- Programa: Construnario Versión 3.51
- Fecha de los precios: 09/10/2024
- Divisa: EUR

**GEN_2015V6007** u Válvula de control con esfera "V", 2 piezas, serie 2015V de Genebre. 60º. 1 1/4'' - De Genebre
Precio: 142.70
Const.: AISI 316 - juntas y asientos PTFE+FV extremos: rosca gas ISO 7-1 (EN 10226-1) tórica eje: vitón. PN 63. Temp. -25ºC +180ºC. Mando manual por palanca. Montaje directo s/ISO 5211con sistema de bloqueo. Solicitar ángulo necesario 30º, 60º o 90º; ver extensión XX en cuadro. Código EAN: 8434055039982
