# Válvula de control con esfera “V”, serie 2027V de Genebre. 3 piezas. V30 1 1/2'' - De Genebre

- Propiedad del archivo: CONSTRUNARIO
- Formato: FIEBDC-3/2012
- Programa: Construnario Versión 3.51
- Fecha de los precios: 09/10/2024
- Divisa: EUR

**GEN_2027V3008** u Válvula de control con esfera “V”, serie 2027V de Genebre. 3 piezas. V30 1 1/2'' - De Genebre
Precio: 191.37
Válvula de control con esfera “V”, serie 2027V de Genebre. 3 piezas. V30 1 1/2'' 1. Válvula esfera paso total 3 piezas. 2. Extremos para soldar Socket Weld ANSI B 16.11. 3. Construcción en acero inox. 1.4408 (CF8M). 4. Asientos PTFE + 15 % Fibra de Vidrio. (otro material consultar) 5. Tórica en el eje de FKM (Viton). 6. Juntas del eje PTFE + 15 % Grafito. 7. Sistema de bloqueo. 8. Montaje actuador directo s/ ISO 5211. 9. Eje inexpulsable. 10. Presión de trabajo máxima 63 bar. 11. Temperatura de trabajo –25 ºC + 180 ºC Const.: acero inox. CF8M (316) microfusión. Juntas y asientos PTFE+15% FV tórica eje: vitón. PN 63. Temp. -25ºC +180ºC mando manual por palanca. Montaje directo s/DIN 5211 con sistema de bloqueo. Solicitar ángulo necesario 30º, 60º o 90º; ver extensión XX en cuadro.
